# Rahmenvertrag Asphaltuntersuchung
Angebotsaufforderung (GAEB DA XML 3.1, DA83)
Projekt: 2026-2027
Währung: EUR
Auftraggeber: Wirtschaftsbetriebe, Duisburg-AöR, Schifferstr. 190, 47059 Duisburg, D, Ansprechpartner Mustermann, Telefon 0203/283 3000, Fax 0203/283 3222; Debitorennummer: 11111
Erstellt mit: GXML Toolbox V3.3 R20230829, iTWO_64 V24.0.563, 31.10.2025

## Vorbemerkungen zum Leistungsverzeichnis
Vorbemerkungen zum Leistungsverzeichnis über die Ausführung von Asphaltuntersuchungen als baubegleitende Qualitätssicherung und für Kontrollprüfungen von Straßenbaumaßnahmen.

1.  Zufahrtswege
Zum Leistungsumfang, der mit den Einheitspreisen des Angebotes abgegolten ist, gehört das Beseitigen der von der AN verursachten Schäden an allen Zufahrtswegen.

2.  Bohrarbeiten
2.1  Bohrgut
Auf öffentlichen Verkehrsflächen darf kein Bohrgut und Aufbruchmaterial gelagert werden.
Bohrgut ist abzufahren und fachgerecht zu entsorgen. Die Abfuhr und Entsorgungskosten sind in die jeweiligen Bohrpositionen einzurechnen.

2.2  Sauberkeit an der Entnahmestelle
Verunreinigungen auf öffentlichem Verkehrsraum sind durch angemessene Schutzvorkehrungen zu vermeiden bzw. durch geeignete Maßnahmen zu säubern.

3.  Allgemeine Ausführungsbedingungen
3.1  Verkehrssicherung
Für die Genehmigung eines Verkehrszeichenplanes gemäß § 45 Abs. 6 StVO hat sich die AN so frühzeitig mit der Verkehrsbehörde der Stadt Duisburg in Verbindung zu setzen, dass der genehmigte Verkehrszeichenplan zum Arbeitsbeginn vorliegt. Die AN hat die Abstimmung mit allen für die verkehrsrechtliche Anordnung relevanten Beteiligten herbeizuführen. Besprechungsergebnisse sind von der AN zu protokollieren und der AG zeitnah zur Abstimmung vorzulegen. Gebühren für Genehmigungen der Maßnahmen zur Verkehrsregelung und Verkehrssicherung im Bereich der Arbeitsstelle und ihren Nebenanlagen werden auf Nachweis, zuzüglich 15% Zuschlag für allgemeine Geschäftskosten, gesondert vergütet. Alle anderen Aufwendungen sind in die Einheitspreise einzurechnen.
Gebühren sind mehrwertsteuerfrei in Rechnung zu stellen.

Bei Verzicht auf eine Verkehrssicherungsgenehmigung trägt die AN die Verantwortung für eventuell auftretende Gefahren für ihn oder andere Verkehrsteilnehmer infolge ihrer Tätigkeit. In dem Fall kann sie für alle Schäden haftbar gemacht werden, die aufgrund der geänderten Verkehrssituation entstehen.
Es gelten die Bestimmungen der Zusätzlichen Technischen Vertragsbedingungen und Richtlinien für Sicherungsarbeiten an Arbeitsstellen an Straßen, ZTV-SA in Verbindung mit der ASR A5.2 sowie den Richtlinien für die Sicherung von Arbeitsstellen an Straßen, RSA in der jeweils gültigen Fassung.
Diese Regelungen werden in vollem Umfang Vertragsbestandteil.

Sämtliches Absperrgerät zur Sicherung der Baustelle muss den Technischen Lieferbedingungen entsprechen.

Insbesondere sind die berufsgenossenschaftlichen Unfallverhütungsvorschriften der BGV-C 22 mit den entsprechenden Durchführungsvorschriften zu beachten.
Unfälle sind der AG umgehend zu melden.
Die Technischen Regeln für Arbeitsstätten (ASR) sind zu beachten.

Bei Maßnahmen zur Sicherung des öffentlichen Verkehrs ist die notwendige Beschilderung und Beleuchtung nach den Vorschriften der Straßenverkehrsordnung (StVO) § 43, 44, 45 und 47 zu verwenden.

Sofern umfangreichere verkehrslenkende Maßnahmen (wie z.B. Ampelanlagen und Umleitungen) gefordert werden, sind diese der AG anzuzeigen und mit den zuständigen Behörden abzustimmen und genehmigen zu lassen. Die entstehenden Kosten solcher vorher nicht kalkulierbaren Erschwernisse müssen entsprechend belegt werden.

Das Anliefern, Aufstellen, Vorhalten, Abbauen und Abfahren der direkt zur Maßnahme erforderlichen Verkehrszeichen sind in die Einheitspreise der Verkehrsregelungsposition einzurechnen.
Hierzu gehören auch eventuell vor Beginn der Maßnahme aufgestellte Halte- und Parkverbotsschilder.

Generell ist beim Geräteeinsatz, der Schwenkbereich durch einen Einweiser abzusichern. Die Zufahrten zu den Grundstücken vor allem für die Feuerwehr und Rettungsfahrzeuge müssen jederzeit möglich sein.
Während der Bauarbeiten sowie in der arbeitsfreien Zeit muss sichergestellt sein, dass Rettungsfahrzeuge unbehindert die Baustelle passieren können. Bei gesperrten Teilstrecken muss sichergestellt sein, dass Anliegerzufahrten weitgehend befahrbar bleiben oder jegliche Einschränkungen mit den Bewohnern abgestimmt werden.

3.2  Maschinen- und Geräteeinsatz
Die zur Entnahme der Bohrkerne zum Einsatz kommenden Maschinen und Gerätschaften sowie die angewendeten Arbeitsmethoden müssen dem Stand der Technik entsprechen und nach den Grundsätzen des Bundes-Immissionsschutzgesetzes, in der zurzeit gültigen Fassung, ausgeführt werden.
Siehe auch TP Asphalt-StB Teil 27.

3.3  Haftungsausschluß
Für die Dauer der Ausführung haftet die AN allein für Schäden Dritter (Personen-, Sach- und Vermögensschäden) und stellt somit die Wirtschaftsbetriebe Duisburg - AöR von allen Schadensersatzforderungen frei.
Die AG trifft im Verhältnis zu der AN keinerlei Sicherungspflicht. Das Recht der AG, Anordnungen zu treffen, bleibt unberührt.

3.4  Allgemeines
Grundlegend sind bei allen Arbeiten die Sicherheitsvorschriften (z. B. UVV, GUV, StVO) einzuhalten und die dafür notwendigen Geräte vorzuhalten und bei Notwendigkeit einzusetzen.

Die Arbeiten sind von fachkundigen Personen nach den anerkannten Regeln der Technik durchzuführen. Die AN bestätigt mit ihrer Unterschrift bei der Angebotsabgabe, dass sie über diese Verpflichtungen und Auflagen in Kenntnis gesetzt wurde und die Verantwortung über alle mit der Durchführung der beauftragten Leistungen verbundenen Gefahren trägt.

Ebenso bekundet die AN mit Ihrer Unterschrift, dass sie jedem einzelnen ihrer Mitarbeiter, der an der Ausführung der Maßnahme beteiligt ist, diese Sicherheitsbelehrung mitgeteilt hat und sich in einem Innenverhältnis zu ihren Arbeitskräften die Kenntnisnahme und Beachtung hat bestätigen lassen.
Sollte die AN Fremdfirmen in einem weiteren Innenverhältnis an der Durchführung der ihr beauftragten Maßnahme beteiligen, so gilt das zuvor Beschriebene entsprechend.

Alle Kosten für die Beschaffung und den Verbrauch von Strom und Wasser sind in die Einheitspreise einzurechnen.

Eine Weitergabe von Bauaufträgen an Dritte bedarf in jedem Fall der Zustimmung der AG.
Alle Arbeiten sind vom Arbeitsablauf her in Eigenregie durchzuführen. Für die beschriebenen Arbeiten ist besonders geschultes und qualifiziertes Personal mit ausreichender Berufspraxis einzusetzen.
Über Behinderungen sind neben unverzüglichen mündlichen Meldungen schriftliche Protokolle anzufertigen.

4.  Leistungsbeschreibung

4.1  Auftragsumfang und Bedingungen

Baubegleitende Qualitätssicherung:
Die Qualitätssicherung laufender Straßenbaumaßnahmen durch Kontrollprüfungen der Asphalteigenschaften ist Bestandteil dieser Ausschreibung.
Art und Umfang der Prüfungen werden je Maßnahme von der verantwortlichen Projektleitung der AG festgelegt.

Vergabe/ Abruf der Leistungen:
Mit dem günstigsten Bieter wird ein Rahmenverträge über den Zeitraum von 24 Monaten abgeschlossen.

Der tatsächliche Leistungsumfang ist insgesamt abhängig von dem nur überschläglich vorhersehbaren Neubau- und Instandsetzungsbedarf im Straßennetz der Stadt Duisburg, so dass der AN keine Nachforderungen bei Unter- oder Überschreiten des veranschlagten Auftragsvolumens stellen kann.

Die Abberufung der Maßnahmen erfolgt einzeln durch die verantwortliche Projektleitung der AG.
Die Dringlichkeit und Reihenfolge der Arbeiten wird von der AG festgelegt. Hierbei ist die unmittelbare Durchführung der geforderten Leistung zwingend.
Ein Sammeln mehrerer Abrufaufträge, um die Prüfungen gesammelt durchzuführen, ist ohne die Zustimmung der AG nicht erlaubt.

Sollte die AN wegen des Umfanges ihrer Aufträge oder durch sonstige Umstände nach Ansicht der AG nicht in der Lage sein, die Arbeiten in der geforderten Zeit auszuführen, so ist die AG berechtigt, andere Unternehmer zur Ausführung der Arbeiten heranzuziehen, ohne dass die AN daraus irgendwelche Forderungen für sich herleiten kann.

Hinweise zur Kalkulation:
Alle Leistungen und Nebenleistungen, die nicht in den Positionstexten gesondert beschrieben, jedoch für die fachgerechte und vollständige Erbringung der ausgeschriebenen Leistungen erforderlich sind, sind in den Einheitspreis der jeweiligen Position einzurechnen, wie z. B.:
       -  Festlegung der Entnahmestellen vor Ort mit AG.
       -  Koordinierung und Überwachung aller Untersuchungen, einschl. aller dafür erforderlichen Fahrten zur Maßnahme usw.
       -  Fahrten für Probeentnahmen und fachgerechtes Überbringen der Proben zu Laboren
       -  Porto, Telefon, Papier, Kopien usw.

4.2  Ausführungszeiten
Baubegleitende Qualitätssicherung/ Kontrollprüfungen:
Wenn nicht anders zwischen der Projektleitung und der AN vereinbart, sind baubegleitende Qualitätssicherungs- und Kontrollprüfungen, die innerhalb der vorhandenen Baustellensicherung erbracht werden sollen,
spätestens am 5. Kalendertag nach Aufforderung (fernmündlich oder per E-Mail) zu erbringen.
Müssen Qualitätssicherungs- oder Kontrollprüfungen nach Beendigung/ Fertigstellung der Baumaßnahme durchgeführt werden, haben diese, wenn nicht anders zwischen der Projektleitung und der AN vereinbart,spätestens am 10. Kalendertag nach Aufforderung (fernmündlich oder per E-Mail) zu erfolgen.
Ergebnisse und Prüfberichte müssen spätestens am 14. Kalendertag nach Probeentnahme der verantwortlichen Projektleitung zur weiteren Bearbeitung vorgelegt werden.

In Bezug auf die VOB/ DIN 18317 Punkt 2.2.3 und ZTV Asphalt Punkt 5.3.1 Kontrollprüfungen sind zuvor genannte Termine zwingend einzuhalten!

Werden die hier genannten Fristen/ Termine seitens der AN und/ oder durch Ihre Subunternehmer nicht eingehalten, hat die AN diese nachzuweisen und trägt die der AG daraus entstehenden Kosten.

4.3  Wichtige Hinweise
Stehen Aussagen der Positionstexte oder der zusätzlichen Vorschriften für die Ausführung der ausgeschriebenen Leistungen im Widerspruch zu den Vorbemerkungen der Leistungsbeschreibung, so gelten die Vorbemerkungen der Leistungsbeschreibung.

Angebote, bei denen die Bieterin die Einzelpreise einzelner Leistungspositionen in Mischkalkulationen auf andere Leistungspositionen umlegt, werden ausgeschlossen.

Weitere Auskünfte erteilt Herr Matthias Katte, Wirtschaftsbetriebe Duisburg - AöR, WBD-I 14,
Tel.0203 / 283-7253, Email: m.katte@wb-duisburg.de.

## 2026-2027 Rahmenvertrag Qualitätssicherung Asphalt
Datum: 31.10.2025

### Bereich 30 Verkehrssicherung/ Verkehrregelung

#### Abschnitt 30.2 Verkehrssicherungsmaßnahmen

**30.2.10 Maßnahmen zur Verkehrsregelung**
Maßnahmen zur Sicherung sowie zur Regelung des öffentlichen Verkehrs gemäß den §§ 43, 44, 45 und 47 der Straßenverkehrsordnung (StVO) nach Maßgabe der zuständigen Straßenverkehrsbehörde mit den erforderlichen Gebots-, Verbots-, Hinweisschilder und Beleuchtung einschließlich Antransport, Aufbau, Vorhaltung, Wartung und umsetzen während der Bohr- und Prüfarbeiten. Nach Beendigung die aufgestellten Schilder, Leiteinrichtungen usw. abbauen, abfahren und die benutzten Flächen in den ursprünglichen Zustand versetzen.

Im Regelfall ist von einer Absperrung in Anlehnung an den Regelplan B IV/2 RSA/ Absperrung Sicherungsfahrzeug oder fahrbarer Absperrtafel auszugehen.

Die Absicherung muss der RSA, den ZTV-SA und den TL entsprechen.

Die Vergütung dieser Position umfasst die Absperrung der
gesamten Maßnahme.

Gebühren für Genehmigungen der Maßnahmen zur Verkehrslenkung und Verkehrssicherung im Bereich der Baustelle und ihren Nebenanlagen werden auf Nachweis, zuzüglich 15 % Zuschlag für allgemeine Geschäftskosten, gesondert vergütet.

Die Längen eventuell erforderlicher Einzelabsperrungen
sind mit der Verkehrslenkung abzustimmen.

Die AN hat ein mehrmaliges Umsetzen der Absperrung
einzurechnen.
Menge: 12,000 Stck

#### Abschnitt 30.12 Abrechnung nach Aufwand

**30.12.10 Projektleiter (z. B. für Besprechungen)**
Projektleiter (z. B. für Besprechungen und nur auf Anforderung durch die AG).
Menge: 8,000 h

**30.12.20 Sachbearbeiter (z. B. für Besprechungen)**
Sachbearbeiter (z. B. für Besprechungen und nur auf Anforderung durch die AG).
Menge: 8,000 h

**30.12.30 Fahrten mit dem PKW (für Pos. 30.12.10 + 30.12.20)**
Fahrten mit PKW der angefallenen Leistungen aus Position 30.12.10 und 30.12.20.
Menge: 200,000 km

### Bereich 31 Baubegleitende Qualitätssicherung

#### Abschnitt 31.4 Asphaltuntersuchungen

**31.4.10 Einrichtung einer Prüfstelle zur Asphaltbohrkernentnahme**
Einrichten einer Prüfstelle für Asphaltbohrkernentnahmen.
An- und Abfahren, Ab- und Aufladen, Aufstellen und Abbauen, Umbauen und Vorhalten aller für die o. g. Untersuchungen erforderlichen Geräte und Maschinen sowie Heranbringen von Wasser und Strom soweit notwendig, von der jeweiligen Anschlussstelle im Umfeld der Prüfbereiche zu den vom
Auftraggeber bezeichneten Stellen.

Hinweise zur Abrechnung der Pos. 31.4.10:
Die Einrichtung wird je Bauvorhaben und Einsatztag einmalig vergütet. Bei selbstverursachten mehrmaligem Anrücken innerhalb einer Tagesleistung erfolgt ebenfalls keine weitere Vergütung der Position.
Menge: 10,000 Stck

**31.4.20 Umsetzen der Probeentnahmeeinrichtung**
Abbauen, Umsetzen und Aufbauen der Einrichtung für die Asphaltbohrkernentnahmen von Entnahmestelle zu Entnahmestelle.

Hinweise zur Abrechnung der Pos. 31.4.20:
Eine Untersuchung an einem Bauvorhaben besteht in der Regel aus mehreren Entnahmestellen.
Innerhalb einer Entnahmestelle werden mehrere Bohrkerne (drei bzw. vier Stück) entnommen.
Das Umsetzen der Probeentnahmeeinrichtung wird innerhalb der Entnahmestelle nicht gesondert vergütet.
Menge: 10,000 Stck

**31.4.30 Entnahme von Asphaltbohrkernen bis 20 cm Dicke**
Durchführung von Kernbohrungen Ø 15 cm in mehrlagigen Asphaltschichten (bis 20 cm dicke) mittels Straßenkernbohrgerät gemäß DIN EN 12697/ TP Asphalt-StB. Teil 27,
einschließlich Wiederverfüllung der Bohrlöcher in Abstimmung mit der AG; jedoch an der Oberfläche min. 4 cm Gussasphalt/ Heißasphalt oder Heißbitumen/ -vergußmasse inkl. Abstumpfungsmaßnahmen sowie Reinigung der Fahrbahnfläche.
Die Entnahmestellen der Bohrkerne werden von der AG festgelegt.

Die Gewährleistung für diese Arbeiten entspricht der Gewährleistung für den Fahrbahnaufbau und beträgt 4 Jahre.

Probeentnahmen sind grundsätzlich nur von nachweislich geeignetem Personal durchzuführen.
Menge: 40,000 Stck

**31.4.35 ZULAGE Bohrkernentnahme >20 cm Dicke**
ZULAGE zur Pos. 31.4.30
bei Durchführung von Kernbohrungen Ø 15 cm in mehrlagigen Asphaltschichten größer 20 cm Dicke.
Menge: 10,000 Stck

**31.4.40 Vorbereitung von Asphaltproben (inkl. Schichtdickenmessung)**
Vorbereitung von mehrlagigen Asphaltproben (Bohrkernen) gemäß DIN EN 12697/ TP Asphalt-StB Teil 28 für die nachfolgenden Versuchsdurchführungen (s. Pos. 31.4.50) durch eine nach RAP Stra anerkannte Prüfstelle in NRW.
Alle gemäß den Vorschriften relevanten Angaben sind zu
protokollieren, insbesondere

- der Schichtenaufbau
- die Abmessungen der Ausbauproben inkl. Schichtdicken (ohne Beurteilung des Mehr- oder Mindereinbaus)
- das Vorhandensein von Fremdstoffen
- Deformationen sowie andere Auffälligkeiten

Anzahl wie Pos. 31.4.30
Menge: 40,000 Stck

**31.4.50 Bohrkernuntersuchung nach ZTV Asphalt-StB**
Prüfung mehrlagiger Probekörper (Asphaltbohrkerne) aus der Pos. 31.4.30 durch eine nach RAP Stra anerkannte Prüfstelle in NRW.
Prüfungsart und -umfang für jede einzelne Schicht gemäß ZTV Asphalt-StB Tabelle 26
Punkt
2.1 Einbaudicke bzw. Einbaumenge
2.2 Hohlraumgehalt1
2.3 Verdichtungsgrad
2.4 Schichtenverbund.

Die Ergebnisse sind in einem zusammengefassten Prüfbericht der AG zu übergeben.

Die Vergütung erfolgt einmal je Asphaltschicht der jeweiligen Entnahmestelle.
Menge: 100,000 Stck

*Hinweis: Prüfungen am Asphaltmischgut*

**31.4.110 Entnahme Mischgutprobe im Asphaltmischgut AC T**
Entnahme Mischgutprobe im Asphaltmischgut AC T,
Entnahme gemäß TP Asphalt Teil 27.
Versandfertig in Blechgefäße, Behältergröße 20 l, verpacken.
Die entnommenen Proben sind in drei Teilproben zu je 16 kg (Mengenangaben siehe Abschnitt 4.2 der TP Asphalt-StB
Teil 27) aufzuteilen.
Davon ist
o eine Teilprobe für die Prüfstelle,
o eine Teilprobe für den Auftragnehmer,
o eine Teilprobe für den Auftraggeber.
Menge: 5,000 Stck
Leistungsbereichkatalog: 080

**31.4.120 Entnahme Mischgutprobe im Asphaltmischgut AC B**
Entnahme Mischgutprobe im Asphaltmischgut AC B,
Entnahme gemäß TP Asphalt Teil 27.
Versandfertig in Blechgefäße, Behältergröße 20 l, verpacken.
Die entnommenen Proben sind in drei Teilproben zu je 14 kg (Mengenangaben siehe Abschnitt 4.2 der TP Asphalt-StB
Teil 27) aufzuteilen.
Davon ist
o eine Teilprobe für die Prüfstelle,
o eine Teilprobe für den Auftragnehmer,
o eine Teilprobe für den Auftraggeber.
Menge: 5,000 Stck

**31.4.130 Entnahme Mischgutprobe im Asphaltmischgut AC D + SMA**
Entnahme Mischgutprobe im Asphaltmischgut
AC D/ SMA/ MA/ OPA
Entnahme gemäß TP Asphalt Teil 27.
Versandfertig in Blechgefäße, Behältergröße 20 l, verpacken.
Die entnommenen Proben sind in drei Teilproben zu je 12 kg (Mengenangaben siehe Abschnitt 4.2 der TP Asphalt-StB
Teil 27) aufzuteilen.
Davon ist
o eine Teilprobe für die Prüfstelle,
o eine Teilprobe für den Auftragnehmer,
o eine Teilprobe für den Auftraggeber.
Menge: 5,000 Stck

**31.4.150 Kontrollprüfung am Mischgut gem. ZTV Aspahlt-StB**
Prüfung Asphaltmischgut aus den Pos. 31.4.110 - 130 durch eine nach RAP Stra anerkannte Prüfstelle in NRW.
Prüfungsart und -umfang für jede einzelne Schicht gemäß ZTV Asphalt-StB Tabelle 26
Punkt
1.1  Korngrößenverteilung
1.2  Bindemittelgehalt
1.3  T R&B des rückgewonnenen Bindemittels
1.4  elastische Rückstellung des rückgewonnenen Polymermodifizierten Bindemittels
  (nur bei AC B, SMA, MA und OPA)
1.5  Raumdichte und Hohlraumgehalt am Probekörper
1.6  statische Eindringtiefe (nur bei MA)
  (einschließlich Zunahme nach weiteren 30 Minuten  Prüfzeit)

Die Ergebnisse sind in einem zusammengefassten Prüfbericht der AG zu übergeben.
Die Vergütung erfolgt einmal je Asphaltschicht der jeweiligen Entnahmestelle.
Menge: 15,000 Stck

*Hinweis*

**31.4.210 Stationäre Griffigkeitsmessung (SRT/ AM) für ein Baustelle/ zwei Messfelder**
Einrichten der Baustelle für Griffigkeitsmessungen mit stationärem Messsystem.
An- und Abfahren, Ab- und Aufladen, Aufstellen und Abbauen, Umbauen und Vorhalten aller für die o. g. Untersuchungen erforderlichen Geräte und Maschinen sowie Heranbringen von Wasser und Strom soweit notwendig, von der jeweiligen Anschlussstelle im Umfeld der Prüfbereiche zu den vom Auftraggeber bezeicheten Stellen.

Griffigkeitsmessungen mit stationärem Messsystem
bestehend aus dem SRT-Pendel (Skid-Resistance Tester)
und dem Ausflussmesser nach Moore (SRT/ AM) gemäß TP
Griff-StB (SRT), für zwei Messfelder.
Die Anzahl der Messpunkte in einem Messfeld (auf einer
Messlinie) beträgt für das Pendelgerät 5 und für den
Ausflussmesser 10.
Einschließlich Führen eines Messprotokolls mit den entsprechenden Angaben, Auswertung und erforderlicher grafischer Darstellung der Messstrecke in einer Lageskizze im
Maßstab 1:250.
Menge: 2,000 Stck

**31.4.220 Ebenheitsmessung mit einem Planografen**
Einrichten einer Prüfstelle für Ebenheitsmessungen mittels Planografen. An- und Abfahren, Ab- und Aufladen, Aufstellen und Abbauen, Umbauen und Vorhalten aller für die Untersuchung
erforderlichen Geräte und Maschinen.
Ebenheitsmessung mittels Planograf gemäß TP Eben -Berührende Messungen durchführen.
Einschließlich führen eines Messprotokolls mit den entsprechenden Angaben und Auswertung zzgl. erforderlicher grafischer Darstellung der Messstrecke in einer Lageskizze im
Maßstab 1:250.
Menge: 3000,000 m
